# HEGLER PLASTIK GMBH - Heglerstraße 8 - D-97714 Oerlenbach GaebWriter V
Leistungsbeschreibung (GAEB 90, DA81)
Projektbezeichnung: HEGLER PLASTIK GMBH - Heglerstraße 8 - D-97714 Oerlenbach  GaebWriter V
Währung: EUR

## Tel. +49 (0) 9725 66-0 Fax +49 (0) 97
Datum: 20.12.05

### 1 Regenwasserkanalrohrleitung AQUATUB-Rw aus PE-HD

*Hinweis*
Die folgenden Ausschreibungspositionen sind
entsprechend den baulichen Anforderungen mit weiteren
Leistungsbeschreibungen zu ergänzen.
(z. B. Grabenbau, Wasserhaltung, Verbauanlagen usw.)

Der vorgeschlagene Eingabeparameter (z. B. Nennweite)
ist am Platzhalter in den Positionstext einzugeben.
Die Auswahlparameter sind zu löschen.
Sonderteile auf Anfrage.

HEGLER PLASTIK GMBH
Tel.: 09725/66-0
Fax:  09725/66-115
E-mail: vertrieb@hegler.de
Internet: www.hegler.de

**1.10 Regenwasserkanalrohrleitung**
Regenwasserkanalrohr aus PE-HD mit profilierter
Wandung und glatter Rohrinnenoberfläche entsprechend
DIN 16961,
Ringsteifigkeit S >= 8,0 kN/m² (SN 8) nach DIN EN ISO
9969,
in Anlehnung an DIN EN 13476-3 und nach DIN 4262-1,
gütegesichert und fremdüberwacht, in Rohrlängen von 6m
mit Verbindungsmuffe und Profildichtring liefern,
auf ein 15 cm starkes Sandauflager 0/8 mm
verlegen und mit Sand 0/8 mm 30 cm über
Rohrscheitel auf ganzer Rohrgrabenbreite überdecken.
Einbettung nach DIN EN 1610.
Helles inspektionsfähige Innenrohr,
Nachweis zur Hochdruckspülung nach DIN 19523,
Für sämtliche Rohre ist vor dem Einbau die
erforderliche Rohrstatik entsprechend den jeweiligen
Einbaubedingungen in prüffähiger Form vorzulegen. Die
Kosten für die Rohrstatik sind mit den Einheitspreisen
abgegolten.
Nennweite: DN ...... (ID - Innendurchmesser)

System: AQUATUB-Rw - HEGLER PLASTIK GMBH
oder gleichwertig

Auswahl-Nennweiten:
DN 150
DN 200
DN 250
Einheit: m

**1.11 Regenwasserkanalrohrleitung**
Regenwasserkanalrohr aus PE-HD mit profilierter
Wandung und glatter Rohrinnenoberfläche entsprechend
DIN 16961,
Ringsteifigkeit S >= 8,0 kN/m² (SN 8) nach DIN EN ISO
9969,
in Anlehnung an DIN EN 13476-3 und nach DIN 4262-1,
gütegesichert und fremdüberwacht, in Rohrlängen von 6m
mit doppellagiger, monolitisch angeformter
Verbindungsmuffe und Profildichtring
liefern,
auf ein 15 cm starkes Sandauflager 0/8 mm
verlegen und mit Sand 0/8 mm 30 cm über
Rohrscheitel auf ganzer Rohrgrabenbreite überdecken.
Einbettung nach DIN EN 1610.
Helles inspektionsfähige Innenrohr,
Nachweis zur Hochdruckspülung nach DIN 19523,
Für sämtliche Rohre ist vor dem Einbau die
erforderliche Rohrstatik entsprechend den jeweiligen
Einbaubedingungen in prüffähiger Form vorzulegen. Die
Kosten für die Rohrstatik sind mit den Einheitspreisen
abgegolten.
Nennweite: DN ...... (ID - Innendurchmesser)

System: AQUATUB-Rw - HEGLER PLASTIK GMBH
oder gleichwertig

Auswahl-Nennweiten:
DN 300
DN 400
DN 500
DN 600
DN 800
Einheit: m

**1.12 Flexible Regenwasserkanalrohrleitung**
Flexibles Regenwasserkanalrohr mit
profilierter Wandung und glatter Rohrinnenoberfläche
entsprechend DIN 4262-1 Typ R2 Kategorie SD-UP, als
Ringware von 25 m liefern, auf ein 15 cm starkes
Sandauflager 0/8 mm verlegen und über
Rohrscheitel auf ganzer Rohrgrabenbreite überdecken.
Verbindungsmuffe und Profildichtring werden
gesondert angegeben. Passlängen sind entsprechend
Herstellervorschrift zuzuschneiden. Für sämtliche
Rohre ist vor dem Einbau die erforderliche Rohrstatik
entsprechend den jeweiligen Einbaubedingungen in
prüffähiger Form vorzulegen. Die Kosten für die
Rohrstatik sind mit den Einheitspreisen abgegolten.
Nennweite DN: ......

System: AQUATUB-RwR - HEGLER PLASTIK GMBH
oder gleichwertig
Auswahl Nennweiten:
DN 150 (ID)
DN 200 (OD)
Einheit: m

**1.13 Verbindungsmuffe**
Verbindungsmuffe liefern und einbauen.
Nennweite: DN.....

System: AQUATUB-Rw - HEGLER PLASTIK GMBH
oder gleichwertig

Auswahl-Nennweiten:
DN 150
DN 200
DN 250
DN 300
DN 400
DN 500
DN 600
DN 800
Einheit: St

**1.14 Überschiebmuffe**
Überschiebmuffe liefern und einbauen.
Nennweite: DN .....

System: AQUATUB-Rw - HEGLER PLASTIK GMBH
oder gleichwertig

Auswahl-Nennweiten:
DN 150
DN 200
DN 250
DN 300
DN 400
DN 500
DN 600
DN 800
Einheit: St

**1.15 Profildichtring**
Profildichtring nach DIN 4060/EN 461 liefern und
einbauen.
Nennweite: DN .....

System: AQUATUB-Rw - HEGLER PLASTIK GMBH
oder gleichwertig

Auswahl-Nennweiten:
DN 150
DN 200
DN 250
DN 300
DN 400
DN 500
DN 600
DN 800
Einheit: St

**1.16 Schachtanschluss**
Schachtanschluss für Betonschacht liefern und einbauen.
Nennweite: DN .....

System: AQUATUB-Rw - HEGLER PLASTIK GMBH
oder gleichwertig

Auswahl-Nennweiten:
DN 150
DN 200
DN 250
DN 300
DN 400
DN 500
DN 600
DN 800
Einheit: St

**1.17 Bogen 15°**
Bogen 15° liefern und einbauen.
Nennweite: DN .....

System: AQUATUB-Rw - HEGLER PLASTIK GMBH
oder gleichwertig

Auswahl-Nennweiten:
DN 150
DN 200
DN 250
DN 300
DN 400
DN 500
DN 600
DN 800
Einheit: St

**1.18 Bogen 30°**
Bogen 30° liefern und einbauen.
Nennweite: DN .....

System: AQUATUB-Rw - HEGLER PLASTIK GMBH
oder gleichwertig

Auswahl-Nennweiten:
DN 150
DN 200
DN 250
DN 300
DN 400
DN 500
DN 600
DN 800
Einheit: St

**1.19 Bogen 45°**
Bogen 45° liefern und einbauen.
Nennweite: DN.....

System: AQUATUB-Rw - HEGLER PLASTIK GMBH
oder gleichwertig

Auswahl-Nennweiten:
DN 150
DN 200
DN 250
DN 300
DN 400
DN 500
DN 600
DN 800
Einheit: St

**1.20 Abzweig 45° DN 150**
Abzweig 45° auf DN 150 AQUATUB-Rw-Rohr liefern und
einbauen.
Nennweite: DN .....

System: AQUATUB-Rw - HEGLER PLASTIK GMBH
oder gleichwertig

Auswahl-Nennweiten:
DN 150
DN 200
DN 250
DN 300
DN 400
DN 500
DN 600
DN 800
Einheit: St

**1.21 Abzweig 45° DN 200**
Abzweig 45° auf DN 200 AQUATUB-Rw-Rohr liefern und
einbauen.
Nennweite: DN .....

System: AQUATUB-Rw - HEGLER PLASTIK GMBH
oder gleichwertig

Auswahl-Nennweiten:
DN 150
DN 200
DN 250
DN 300
DN 400
DN 500
DN 600
DN 800
Einheit: St

**1.22 Abzweig 45°**
Abzweig 45° liefern und einbauen.
Nennweite der
Sammelleitung: DN ......
Anschlussleitung: DN ......

System: AQUATUB-Rw - HEGLER PLASTIK GMBH
oder gleichwertig
Einheit: St

**1.23 Abzweig 90° DN 150**
Abzweig 90° auf DN 150 AQUATUB-Rw-Rohr liefern und
einbauen.
Nennweite: DN .....

System: AQUATUB-Rw - HEGLER PLASTIK GMBH
oder gleichwertig

Auswahl-Nennweiten:
DN 150
DN 200
DN 250
DN 300
DN 400
DN 500
DN 600
DN 800
Einheit: St

**1.24 Abzweig 90° DN 200**
Abzweig 90° auf DN 200 AQUATUB-Rw-Rohr liefern und
einbauen.
Nennweite: DN .....

System: AQUATUB-Rw - HEGLER PLASTIK GMBH
oder gleichwertig

Auswahl-Nennweiten:
DN 150
DN 200
DN 250
DN 300
DN 400
DN 500
DN 600
DN 800
Einheit: St

**1.25 Abzweig 90°**
Abzweig 90° liefern und einbauen.
Nennweite der
Sammelleitung: DN ......
Anschlussleitung: DN ......

System: AQUATUB-Rw - HEGLER PLASTIK GMBH
oder gleichwertig
Einheit: St

**1.26 Übergang auf KG-SE**
Übergangsstück von AQUATUB-Rw auf Spitzende KG-Rohr
nach DIN EN 1401 liefern und einbauen.

Nennweite: DN ...../DN .....
- DN 150/DN 160
- DN 200/DN 200

System: AQUATUB-Rw - HEGLER PLASTIK GMBH
oder gleichwertig
Einheit: St

**1.27 Übergang in KG-ME**
Übergangsstück von AQUATUB-Rw in Muffenende KG-Rohr
nach DIN EN 1401 liefern und einbauen.

Nennweite: DN ......

System: AQUATUB-Rw - HEGLER PLASTIK GMBH
oder gleichwertig
Einheit: St

**1.28 Übergang SE-Steinzeug**
Übergang von Aquatub-Rw-Spitzende auf Steinzeug-
Muffenende mit Aquatub-Rw-Übergangsstück in KG-Muffe
und MÜCHER-Übergangsring UR herstellen.
Nennweite: DN 150/DN 160

System: AQUATUB-Rw - HEGLER PLASTIK GMBH
oder gleichwertig
Einheit: St

**1.29 Anbohrstutzen für Betonrohre**
Anbohrstutzen für Betonrohre liefern und einbauen.
Bohrung für MÜCHER-Ringraumdichtung M 40 herstellen.
Nennweite: DN .....
DN 150, Bohrkronendurchmesser 172 mm
DN 200, Bohrdurchmesser 212 mm

System: AQUATUB-Rw - HEGLER PLASTIK GMBH
oder gleichwertig
Einheit: St

**1.30 Böschungsendstück**
Böschungsendstück liefern und einbauen.
Schnittkante in Neigung 1:1,5, umlaufend verschlossen.
Nennweite: DN .....

Auswahl-Nennweiten:
DN 150
DN 200
DN 250
DN 300
DN 400
DN 500
DN 600
DN 800

System: AQUATUB-Rw - HEGLER PLASTIK GMBH
oder gleichwertig
Einheit: St

**1.31 Nachträglicher Anschluss mit HP-CONNECT von AQUATUB-Rw DN 150**
Nachträglicher Anschluss mit HP-CONNECT von
AQUATUB-Rw DN 150 an AQUATUB-Rw-Rohre liefern und
einbauen.
Bohrkronendurchmesser 176 mm.
Hauptleitung: DN .....
Typ:  ........

System: AQUATUB-Rw - HEGLER PLASTIK GMBH
oder gleichwertig

Auswahl-Nennweiten:
DN 250
DN 300
DN 400
DN 500
DN 600
DN 800
Einheit: St

**1.32 Nachträglicher Anschluss mit HP-CONNECT von KG-Rohr DN 160 nach DIN EN 1401**
Nachträglichen Anschluss mit HP-CONNECT von
KG-Rohr nach DIN EN 1401 DN 160 an AQUATUB-Rw-Rohre
liefern und einbauen.

Bohrkronendurchmesser 176 mm.
Hauptleitung: DN .....
Typ:  ........

System: AQUATUB-Rw - HEGLER PLASTIK GMBH
oder gleichwertig

Auswahl-Nennweiten:
DN 250
DN 300
DN 400
DN 500
DN 600
DN 800
Einheit: St

**1.33 Nachträglicher Anschluss mit HP-CONNECT von AQUATUB-Rw DN 200 nach DIN EN 1401**
Nachträglichen Anschluss mit HP-CONNECT von
AQUATUB-Rw DN 200 an AQUATUB-Rw-Rohre
liefern und einbauen.

Bohrkronendurchmesser 217 mm.
Hauptleitung: DN .....
Typ:  ........

System: AQUATUB-Rw - HEGLER PLASTIK GMBH
oder gleichwertig

Auswahl-Nennweiten:
DN 300
DN 400
DN 500
DN 600
DN 800
Einheit: St

**1.34 Nachträglicher Anschluss mit HP-CONNECT von KG-Rohr DN 200 nach DIN EN 1401**
Nachträglichen Anschluss mit HP-CONNECT von
KG-Rohr nach DIN EN 1401 DN 200 an AQUATUB-Rw-Rohre
liefern und einbauen.

Bohrkronendurchmesser 217 mm.
Hauptleitung: DN .....
Typ:  ........

System: AQUATUB-Rw - HEGLER PLASTIK GMBH
oder gleichwertig

Auswahl-Nennweiten:
DN 300
DN 400
DN 500
DN 600
DN 800
Einheit: St

**1.35 Endverschluss mediendicht**
Endverschluss, mediendicht, liefern und einbauen.
Nennweite: DN .....

System: AQUATUB-Rw - HEGLER PLASTIK GMBH
oder gleichwertig

Auswahl-Nennweiten:
DN 150
DN 200
DN 250
DN 300
DN 400
DN 500
DN 600
DN 800
Einheit: St

**1.36 Endverschluss Bauphase**
Endverschluss, nicht mediendicht, für die Bauphase
liefern und einbauen.
Nennweite: DN .....

System: AQUATUB-Rw - HEGLER PLASTIK GMBH
oder gleichwertig

Auswahl-Nennweiten:
DN 150
DN 200
DN 250
DN 300
DN 400
DN 500
DN 600
DN 800
Einheit: St

**1.37 Reduzierstück**
Reduzierstück liefern und einbauen.
Nennweite der
Ausgangsleitung: DN ......
Anschlussleitung: DN ......

System: AQUATUB-Rw - HEGLER PLASTIK GMBH
oder gleichwertig
Einheit: St

**1.38 Gleitmittel**
Gleitmittel für Muffenverbindung liefern.
Verpackung: ...... (Tube 500 ml/Eimer 5 l)

System: AQUATUB-Rw - HEGLER PLASTIK GMBH
oder gleichwertig
Einheit: St
